# Temporäre Erweiterung Kindertagesstätte Müllenbach durch Container-/Modulanlage Baustellenadresse:
Angebotsaufforderung (GAEB DA XML 3.2, DA83)
Projekt: Temporäre Erweiterung Kindertagesstätte Müllenbach durch Con
Projektbezeichnung: Temporäre Erweiterung Kindertagesstätte Müllenbach durch Container-/Modulanlage  Baustellenadresse:
Währung: EUR
Auftraggeber: Kindergartenzweckverband Laubach-Müllenb, vertreten durch Verbandsvorsteher und Bü, Herr Albert Jung, Am Römerturm 2, 56759 Kaisersesch
Erstellt mit: AVAPLAN, 18.08.2026

## 1. Allgemeine Projektbeschreibung
1. Allgemeine Projektbeschreibung

1.1 Bauvorhaben
Erweiterung der bestehenden Kindertagesstätte in 56761 Müllenbach durch Lieferung, Montage und betriebsfertige Herstellung einer eingeschossigen Container-/Modulanlage in Stahlmodulbauweise einschließlich technischer Gebäudeausrüstung.
Grundlage der Ausschreibung sind:
- der festgelegte Grundriss laut Skizze
- die Anforderungen an Kindertagesstätten nach geltenden Vorschriften und Regelwerken
- die einschlägigen DIN-, VDE-, GEG-,GModG-, LBO- und Unfallverhütungsvorschriften

Die Anlage ist für eine Mindestnutzdauer von 60 Monaten auszulegen.

## 2. Planungs- und Ausführungsgrundlagen
2. Planungs- und Ausführungsgrundlagen

2.1 Standort
Bauvorhaben: Kindertagesstätte St. Hubertus,  Brunnenstraße 10,  56761 Müllenbach
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
2.2 Grundriss / Raumprogramm
Die Raumaufteilung erfolgt gemäß vorgegebenem Grundriss.
Vorgesehene Räume:
- Gruppenraum ca. 44 m²
- Nebenraum ca. 27 m²
- Personalraum ca. 27 m²
- Garderobe ca. 13 m²
- Personal-WC
- Kinder-WC-Anlage

Der Grundriss gemäß dem schematischem Plan ist verbindlicher Bestandteil dieser Ausschreibung.

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
2.3 Besondere örtliche Gegebenheiten
2.3.1 Allgemein
Die Baustelle befindet sich im Bereich der bestehenden Kindertagesstätte in 56761 Müllenbach.
Die örtlichen Verhältnisse sind beengt.
Der Auftragnehmer hat sämtliche Leistungen, Transportvorgänge, Hebevorgänge, Montageabläufe und Baustelleneinrichtungen auf die eingeschränkten Platzverhältnisse abzustimmen.
Die örtlichen Gegebenheiten sind vor Angebotsabgabe eigenverantwortlich zu besichtigen.
Nachträgliche Mehrkosten aufgrund nicht berücksichtigter örtlicher Verhältnisse werden nicht anerkannt.

2.3.2 Beengte Zufahrt
Die Zufahrt zur Baustelle erfolgt über innerörtliche Verkehrsflächen mit eingeschränkten Rangier- und Bewegungsflächen.
Der Auftragnehmer hat insbesondere zu berücksichtigen:
- eingeschränkte Fahrbahnbreiten
- eingeschränkte Rangiermöglichkeiten
- mögliche Behinderungen durch bestehende Bebauung
- mögliche Behinderungen durch Bäume, Einfriedungen und Nebenanlagen
- eingeschränkte Aufstellflächen für Schwertransporte und Autokrane
- laufenden Betrieb der Kindertagesstätte

Sämtliche Transport-, Hebe- und Montagekonzepte sind hierauf abzustimmen.

Erforderliche:
- Sondertransporte
- kleinere Transporteinheiten
- Zwischenlagerungen
- Mehrfachhubvorgänge
- Mobilkrane mit Sonderauslegern
- Straßensperrungen
- Halteverbotszonen
- Verkehrslenkungsmaßnahmen
- Sicherungspersonal

sind vollständig in die Einheitspreise einzukalkulieren.

2.3.3 Beengte Aufstellfläche
Die zur Verfügung stehenden Montage- und Aufstellflächen sind stark eingeschränkt.
Der Auftragnehmer hat die Montage so zu organisieren, dass:
- die vorhandenen Flächen optimal genutzt werden
- die Beeinträchtigung des Kita-Betriebs minimiert wird
- Sicherheitsabstände eingehalten werden
- Rettungswege jederzeit freigehalten werden
- Materiallagerungen auf ein Minimum reduziert werden
- Just-in-time-Lieferungen vorgesehen werden

Die komplette Baustellenlogistik einschließlich:
- Anlieferkonzept
- Montagekonzept
- Kranstellungskonzept
- Sicherheitskonzept
- Verkehrsführung
- Bauzeitenplanung

ist Bestandteil der Leistung des Auftragnehmers.

Erforderliche Provisorien, Schutzmaßnahmen und temporäre Sicherungen sind vollständig einzukalkulieren.

## 3. Allgemeine Anforderungen
3. Allgemeine Anforderungen

3.1 Ausführungsstandard
Die Anlage ist schlüsselfertig einschließlich Lieferung, Transport, Kranstellung und Montage anzubieten.
Die Anlage muss:
- den Anforderungen des GEG / GMoG entsprechen
- den Anforderungen an Kindertagesstätten entsprechen
- für öffentliche Nutzung zugelassen sein
- mindestens Feuerwiderstandsklasse F30 erfüllen
- sämtliche einschlägigen VDE- und DIN-Normen erfüllen

3.2 Maße und Gebäudedaten
Gebäudeabmessungen:
- Länge ca. 14,50 m
- Breite ca. 12,50 m
- Höhe ca. 3,50 m
- Nutzfläche ca. 160 m²

Gebäudeausführung:
- eingeschossig
- Stahlmodulbauweise
- freitragende Konstruktion
- Modulanzahl:
- 5 Stück Module ca. 6058 x 2438 x 3290 mm
- 2 Stück Module ca. 8000 x 2438 x 3290 mm
- 1 Stück Module ca. 8000 x 2990 x 3290 mm
- lichte Raumhöhen ca. 2,75 m

## 4. Leistungsumfang Auftragnehmer
4. Leistungsumfang Auftragnehmer

4.1 Leistungsumfang

Der Auftragnehmer übernimmt sämtliche zur vollständigen, schlüsselfertigen und betriebsbereiten Erstellung der Container-/Modulanlage erforderlichen Lieferungen und Leistungen.
Der Leistungsumfang umfasst insbesondere:
- Werk- und Montageplanung
- Ausführungsplanung
- prüffähige Statik
- Prüfstatik
- Fertigung der Module
- Lieferung frei Baustelle
- Baustelleneinrichtung
- Kranstellung
- Entladung
- Montage
- Fundamentierung
- Erdungsanlage
- Sockelausbildung
- komplette technische Gebäudeausrüstung
- Innenausbau
- Dachkonstruktion
- Inbetriebnahme
- Dokumentation
- Einweisung
- Abnahmebegleitung

Sämtliche Leistungen sind funktionsfähig und vollständig anzubieten.

4.2  Bauantragsunterlagen
Alle erforderlichen Unterlagen zur Bauantragsstellung (z.B. Pläne, Schnitte, Statik, Prüfstatik, Baubeschreibung etc.) sind innerhalb einer Woche nach Auftragserteilung zu liefern.

## 5. Baustelleneinrichtung
5. Baustelleneinrichtung
Die Baustelleneinrichtung ist vollständig durch den Auftragnehmer zu erstellen.
Leistungsumfang:
- Baustelleneinrichtung
- Baustellenabsicherung
- Bauzaun
- Gerüste
- Hebezeuge
- Kranstellung
- Lagerflächen
- Montageflächen
- Verkehrsabsicherung
- Schutzmaßnahmen während der Montage
- Baustellen-WC
- Entsorgung sämtlicher Verpackungen und Montageabfälle
- Reinigung der Baustelle

Die Baustelle ist nach Abschluss der Arbeiten besenrein zu übergeben.

## 6. Erdarbeiten und Fundamente
6. Fundamente
6.1 Allgemein
Die komplette Fundamentierung ist Bestandteil des Leistungsumfangs.
Bauseits wird vor Montagebeginn eine höhen- und profilgerechte, ausreichend verdichtete und für die vorgesehene Modulgründung tragfähige Schotterfläche hergestellt und dem Auftragnehmer zur Verfügung gestellt.

6.2 Fundamentierung
Ausführung als hinterlüftete Fundamentanlage für Modulbau.
Leistungsumfang:
- Höhenausgleich
- Auflagerpunkte für Module
- Hinterlüftung der Konstruktion

Die Auflagerpunkte sind gemäß statischen Erfordernissen und Herstellervorgaben herzustellen.

## 7. Rohbau / Tragwerk
7. Rohbau / Tragwerk

7.1 Stahlkonstruktion
Liefern und montieren einer freitragenden Stahlmodulkonstruktion.
Ausführung:
- verschweißte Stahlrahmenkonstruktion
- Stahlprofile aus Hohl- und Walzprofilen
- Profilstärken gemäß Statik bis 5 mm
- Stahlgüten S235 / S275 / S355
- Ausführung gemäß EN 1090-2 EXC2
- Korrosionsschutz mit Zinkphosphat-Grundierung
- Container-Corner-Ecken für Transport und Kopplung
- statisch freitragende Dachlängsträger
- nichttragende Innenwände

Gebäudeabmessungen:
- Länge ca. 14,50 m
- Breite ca. 12,50 m
- Höhe ca. 3,50 m
- Nutzfläche ca. 160 m²

Modulanzahl:
- 5 Stück Module ca. 6058 x 2438 x 3290 mm
- 2 Stück Module ca. 8000 x 2438 x 3290 mm
- 1 Stück Module ca. 8000 x 2990 x 3290 mm
- lichte Raumhöhen ca. 2,75 m

## 8. Dachkonstruktion
8. Dachkonstruktion
8.1 Dachaufbau
Ausführung als hinterlüftetes Satteldach-/Kaltdachsystem.
Leistungsumfang:
- verzinktes Trapezprofilblech 0,70 mm
- Dachneigung ca. 3 %
- Dachlast mindestens 100 kg/m²
- Stahlunterkonstruktion verzinkt
- Dachrinnen
- innenliegende Fallrohre
- regensichere Anschlüsse
- Dachabdichtung
- Dachabschlüsse
- Attikaanschlüsse sofern erforderlich

8.2 Wärmedämmung Dach
- Mineralwolle 180 mm
- WLG 035
- Brandschutzklasse A
- U-Wert max. 0,20 W/m²K

## 9. Bodenaufbau
9. Bodenaufbau

9.1 Tragkonstruktion
- verzinktes Profilblech 0,55 mm
- PE-Dampfsperre 200 µm
- Bodenplatte 22 mm
- tragende Stahlunterkonstruktion
- Nutzlast mindestens 300 kg/m²

9.2 Wärmedämmung Boden
- Mineralwolledämmung 140 mm
- WLG 035
- Brandschutzklasse A
- U-Wert max. 0,24 W/m²K

9.3 Bodenbeläge
Liefern und verlegen von Linoleum-Belag.
Anforderungen:
- Fabrikat Tarkett Veneto XF oder gleichwertig
- Stärke 2 mm
- schwer entflammbar B1
- vollflächig verklebt
- Nähte verschweißt
- Sockelleisten weiß
- Farbton nach Bemusterung
- Rutschfestigkeit nach Vorschrift

## 10. Außenwände und Fassade
10. Außenwände und Fassade

10.1 Außenwandaufbau
- Stahl-Unterkonstruktion
- Mineralwolledämmung 140 mm
- WLG 035
- U-Wert max. 0,24 W/m²K
- Gipskarton-Innenbekleidung
- Dampfsperre

10.2 Fassadenbekleidung
- verzinktes Profilblech 0,55 mm
- lackiert
- Farbton nach RAL
- Korrosionsschutzklasse C3

10.3 Sockelbereich
- Lochblechblenden flächig abdeckend nach örtlichen Gegebenheiten
- Schutz gegen Ungeziefer

## 11. Innenausbau
11. Innenausbau

11.1 Trennwände
- Metallständerkonstruktion
- Mineralwolledämmung 80 mm
- doppelte Gipskartonbeplankung
- Oberflächen gespachtelt und geschliffen Q3
- Wände an denen eine Küche vorgesehen ist, müssen zur direkten Montage von Hängeschränken geeignet sein

11.2 Decken
- Akustikdeckenplatten AMF Thermatex oder gleichwertig
- feingelocht
- Farbe weiß
- hohe Schallabsorption

11.3 Brandschutz
- Decken F30
- Wände F30
- doppelte Gipskartonplatten 2 × 12,5 mm

11.4 Oberflächen
- Anstrich weiß
- matt
- vollständig deckend
- leicht zu reinigen

## 12. Raumbezogene Ausstattung
12. Raumbezogene Ausstattung

12.1 Gruppenraum ca. 44 m²
Ausstattung:
- Akustikdecke
- Linoleum-Bodenbelag
- Bodenbelag rutschhemmend
- mindestens 4 LED-Panels
- Präsenzmelder
- mindestens 6 Steckdosen mit Kindersicherung
- 3 Fenster 1800 × 1200 mm mit Rollläden
- kindgerechte Heiz-/Klimatisierung
- Fingerklemmschutz an Türen
- Fluchtwegausstattung
- Panikbeschläge gemäß Fluchtwegkonzept
- Heiz-/Klimagerät
- Vorbereitung zur Installation einer Küche

12.2 Nebenraum ca. 27 m²
Ausstattung:
- Akustikdecke
- Linoleum-Belag
- mindestens 3 LED-Panels
- mindestens 4 Steckdosen mit Kindersicherung
- 2 Fenster 1800 × 1200 mm mit Rollläden
- Heiz-/Klimagerät
- Fingerklemmschutz

12.3 Personalraum ca. 27 m²
Ausstattung:
- Akustikdecke
- Linoleum-Belag
- Bodenbelag rutschhemmend
- mindestens 3 LED-Panels
- mindestens 6 Steckdosen
- IT-Leerrohr mit Zugdraht
- 2 Fenster 1800 × 1200 mm mit Rollläden
- Heiz-/Klimagerät
- Vorbereitung zur Installation einer Küche

12.4 Garderobe ca. 13 m²
Ausstattung:
- Akustikdecke
- Linoleum-Belag
- mindestens 2 LED-Panels
- Präsenzmelder
- Garderobenflächen vorbereitet
- Heiz-/Klimagerät
- Fenster mit Sicherheitsverglasung

12.5 Kinder-WC-Bereich
Ausstattung:
- 3 Kinder-WCs wandhängend
- 2 Kinderwaschbecken
- Temperaturbegrenzer max. 38 °C Warmwassser
- WC-Trennwände Fabrikat Schäfer VK13 oder gleichwertig
- Entlüftungsanlage
- Feuchtraumleuchten
- Bodenbelag rutschhemmend
- Heiz-/Klimagerät
- Feuchtrauminstallation mindestens IP44

12.6 Personal-WC
Ausstattung:
- 1 wandhängendes WC
- 1 Handwaschbecken
- Spiegel
- Untertischgerät
- mechanische Entlüftung
- Bodenbelag rutschhemmend
- Heiz-/Klimagerät
- Feuchtrauminstallation mindestens IP44

12.7 Flurbereich / Erschließung
Ausstattung:
- LED-Beleuchtung
- Akustikdecke
- Präsenzmelder
- Fluchtwegbeleuchtung
- Brandschutzkanäle
- Panikbeschläge
- Heiz-/Klimagerät
- Not-Aus-Schalter gemäß Planung

## 13. Türen
13. Türen

13.1 Außentüren
Liefern und montieren von wärmegedämmten Aluminiumtüren.
Ausführung:
- Profil Schüco AWS/ADS 70 oder gleichwertig
- pulverbeschichtet ähnlich RAL 9016
- VSG-Verglasung innen und außen
- Obentürschließer GEZE
- Profilzylinder
- Panikfunktion
- wärmegedämmt

Mengen:
- 3 Stück 1-flügelige Außentüren
- 2 Stück 2-flügelige Außentüren

13.2 Sicherheits- und Fluchtwegtechnik
- Panikstangen EN 1125
- Motorschlösser FUHR Autotronic oder gleichwertig
- elektrische Türöffner
- GEZE AS 500 Schalter
- Fluchtwegfunktion

13.3 Innentüren
- Vollspan-Türblätter
- weiß
- Stahlzargen
- PZ-Schloss
- Drückergarnituren

13.4 Kinderschutz
Alle Türen mit Fingerklemmschutzprofilen Fabrikat Athmer oder gleichwertig innen und außen.

## 14. Fenster
14. Fenster

Liefern und montieren von Kunststofffenstern.
14.1 Fensterausstattung
- Dreh-Kipp-Beschläge
- Isolierverglasung
- U-Wert max. 1,1 W/m²K
- Sicherheitsverglasung VSG
- umlaufende Dichtungen
- abschließbare Fenstergriffe

14.2 Fenstermengen
- 2 Stück Fenster 600 × 600 mm Milchglas
- 8 Stück Fenster 1800 × 1200 mm mit Rollladen

14.3 Rollläden
- Kunststoffrollläden
- hochschiebesicher
- Gurtbedienung

14.4 Fensterbänke außen
- Aluminiumfensterbänke

## 15. Elektroinstallation
15. Elektroinstallation

15.1 Allgemein
Komplette Elektroinstallation gemäß DIN VDE 0100.
Leistungsumfang:
- Hauptverteilung
- Unterverteilungen
- FI-Schutzschalter
- Überspannungsschutz
- Verkabelung
- Beleuchtung
- Steckdosen
- Präsenzsteuerung
- Leitungsführung
- Beschriftung
- Messung und Prüfung

15.2 Beleuchtung
- 32 LED-Panels 625 × 625 mm
- UGR < 19
- Präsenzmelder
- Außenbeleuchtung mit PIR und Notbeleuchtung
- Flurlichtsteuerung

15.3 Steckdosen
- mindestens 20 Steckdosen mit Kindersicherung
- separat abgesicherte Anschlüsse
- IT-Vorbereitung (mind. 1 Anschluss pro Raum außer Sanitär vorbereitet als Leerrohr mit Zugdraht)
- Herdanschlüsse

15.4 Schutzmaßnahmen
- Überspannungsschutz Typ 2
- FI-Schutzschalter
- Feuchtraumschutz IP44
- kindgerechte Ausführung

## 16. Heizung / Klima
16. Heizung / Klima

Liefern und montieren einer vollständigen Heiz- und Klimatisierungsanlage für den ganzjährigen Betrieb der Kindertagesstätte.
Die Anlage ist entsprechend den Anforderungen an Kindertagesstätten sowie den Vorgaben der ASR A3.5 „Raumtemperatur“ auszulegen.

16.1 Allgemein
Die Beheizung erfolgt über Luft-Luft-Wärmepumpensysteme.
Anforderungen:
- Fabrikat Panasonic Etherea oder gleichwertig
- Heiz- und Kühlbetrieb
- Energieeffizienz mindestens A+++
- Kältemittel R32
- Luftreinigungssystem
- niedrige Geräuschentwicklung
- vollständige Verrohrung
- Kondensatableitung
- Außengeräteaufstellung
- Innengeräte
- betriebsfertige Montage

Die Anlage ist so auszulegen, dass auch bei winterlichen Außentemperaturen ein dauerhafter und zugfreier Heizbetrieb gewährleistet ist.

16.2 Raumtemperaturen
Folgende Mindest-Raumtemperaturen sind sicherzustellen:

| Raum | Mindesttemperatur |
| --- | --- |
| Gruppenräume | 22 °C |
| Nebenräume | 22 °C |
| Personalraum | 21 °C |
| Garderoben | 20 °C |
| Flure | 18 °C |
| Kinder-WC | 24 °C |
| Personal-WC | 21 °C |

Die angegebenen Temperaturen müssen bei Normaußentemperatur gemäß DIN EN 12831 erreicht werden.

16.3 Anforderungen an die Luftführung
Die Luftführung ist zugfrei auszuführen.
Direkte Luftströmungen auf Aufenthalts-, Sitz-, Spiel- oder Wickelbereiche sind unzulässig.
Die Geräte sind schallarm auszulegen.
Maximal zulässige Schalldruckpegel:
- Gruppenräume: max. 35 dB(A)
- Nebenräume: max. 35 dB(A)
- Personalräume: max. 40 dB(A)

16.4 Bedienung und Regelung
Die Temperaturregelung hat raumweise zu erfolgen.
Anforderungen:
- Einzelraumregelung
- programmierbare Steuerung
- automatische Temperaturhaltung
- kindersichere Bedienung
- Betriebsanzeige
- wartungsfreundliche Ausführung

## 17. Sanitärinstallation
17. Sanitärinstallation

17.1 Allgemein
Komplette Sanitärinstallation einschließlich:
- Kaltwasser
- Warmwasser
- Abwasser
- Entlüftung
- Hygienespülung
- Ringleitung
- Systemtrenner

17.2 Sanitärobjekte
Liefern und montieren:
- 1 Erwachsenen-WC
- 3 Kinder-WCs
- 1 Erwachsenen-Waschtisch
- 2 Kinderwaschbecken
- Edelstahl-Ausgussbecken

17.3 Warmwasser
Die Warmwasserbereitung ist entsprechend den hygienischen Anforderungen für Kindertagesstätten auszuführen.
Die Warmwasserversorgung ist so auszuführen, dass:
- Verbrühungsgefahr ausgeschlossen wird
- kurze Ausstoßzeiten gewährleistet werden
- hygienische Anforderungen gemäß Trinkwasserhygiene eingehalten werden
- Stagnation vermieden wird

17.4 Kinderwaschbecken
Die 2 Kinderwaschbecken sind jeweils über elektronische Kompaktdurchlauferhitzer zu versorgen.
Anforderungen:
- Fabrikat Stiebel Eltron DEM 7 oder gleichwertig
- elektronische Temperaturregelung
- Temperaturbereich begrenzt
- maximale Auslauftemperatur 38 °C
- thermische Absicherung
- verdeckte und kindersichere Installation
Die Warmwasserbereitung hat dezentral unmittelbar am jeweiligen Waschtisch zu erfolgen.
17.5 Handwaschbecken Personal-WC
Das Handwaschbecken im Personal-WC ist über ein Untertischgerät 5 Liter zu versorgen.
Anforderungen:
- Untertischspeicher 5 Liter
- 230 V
- stufenlos regelbar
- Frostschutzfunktion

17.6 Ausgussbecken
Das Ausgussbecken  ist über ein Übertischgerät 5 Liter zu versorgen.
Anforderungen:
- Übertischspeicher 5 Liter
- 230 V
- stufenlos regelbar
- Frostschutzfunktion

17.7 Lüftung
- Entlüftungsanlage für innenliegende Räume mit Wärmerückgewinnung
- Rohrsystem
- Lüftungsteller
- Schallschutz

## 18. Küchenanschlüsse
18. Küchenanschlüsse

Liefern und montieren:
- Wasseranschlüsse
- Abwasseranschlüsse
- Elektroanschlüsse
- separat abgesicherte Steckdosen
- wenn notwendig Freischaltelement im Gruppenraum

für bauseitige Teeküche sowie Küche in Grüppenraum.

## 19. Schallschutz
19. Schallschutz

Die Konstruktion ist für Kindertagesstätten mit erhöhtem Schallschutz auszuführen.
Insbesondere:
- Akustikdecken
- schallgedämmte Trennwände
- schallabsorbierende Oberflächen

## 20. Brandschutz
20. Brandschutz

Die gesamte Anlage ist mindestens in F30 auszuführen.
Leistungsumfang:
- Brandschutzdecken
- Brandschutzwände
- Brandschutzkanäle
- Fluchtwegtechnik
- Panikbeschläge
- Sicherheitskennzeichnung
- Sicherheitsbeleuchtung außen

Entsprechende Zertifikate/Dokumentation ist mitzuliefern.

## 21. Dokumentation
21. Dokumentation

Vor Abnahme vollständig zu übergeben:
- Revisionsunterlagen
- Statik
- Prüfstatik, falls erforderlich
- Wartungsunterlagen
- Elektroprüfungen
- Bedienungsanleitungen
- Fachunternehmererklärungen
- Konformitätsnachweise

## 22. Ausführungsfristen
22. Ausführungsfristen

Die Ausführungsdauer beträgt nach Freigabe der Werkplanung und Vorliegen sämtlicher Genehmigungen ca. 11–15 Wochen.

## 23. Abnahme
23. Abnahme

Die Anlage ist vollständig funktionsfähig, betriebsbereit und mängelfrei zu übergeben.
Vor der Abnahme sind sämtliche Prüfungen und Inbetriebnahmen vollständig durchzuführen.

## 24. Besondere Vertragsbedingungen
24. Besondere Vertragsbedingungen

Es gelten in der jeweils aktuellen Fassung:
- VOB/B
- Landesbauordnung Rheinland-Pfalz
- DIN-Normen
- GEG
- GModG
- Arbeitsstättenrichtlinien
- Unfallverhütungsvorschriften

## Temporäre Erweiterung Kindertagesstätte Müllenbach durch Con
EP-Anteile: Löhne; Stoffe; Geräte; Sonstige

### Abschnitt 1 Containeranlage

#### Titel 1.1 Baustelleneinrichtung

**1.1.10 Baustelleneinrichtung**
*** Pauschalposition
Einrichten, Vorhalten und Räumen der Baustelle
Menge: 1,000 psch

#### Titel 1.2 Modulkonstruktion

**1.2.10 Stahlrahmenmodule 6058 x 2438 x 3290 mm**
Liefern und montieren von modularen Stahlrahmencontainern als freitragende Konstruktion.
Ausführung:
- verschweißte Stahlkonstruktion
- Stahlgüte S235/S275/S355
- Ausführung nach EN 1090 EXC2
- grundiert mit Zinkphosphatbeschichtung
- stapelbar
- freitragende Dachträger
- statisch nichttragende Innenwände
- vorbereitet für Modulkopplung
Abmessungen: 6058 x 2438 x 3290 mm
Menge: 5,000 St

**1.2.20 Stahlrahmenmodule 8000 x 2438 x 3290 mm**
Wie Position 01.02.0010 jedoch:
Abmessungen: 8000 x 2438 x 3290 mm
inklusive statischer Zwischenstützen.
Menge: 2,000 St

**1.2.30 Stahlrahmenmodule 8000 x 2990 x 3290 mm**
Wie Position 01.02.0010 jedoch:
Abmessungen: 8000 x 2990 x 3290 mm
inklusive statischer Zwischenstützen.
Menge: 1,000 St

#### Titel 1.3 Dachaufbau

**1.3.10 Dachkonstruktion**
Liefern und montieren eines belüfteten Dachaufbaus.
Leistungsumfang:
- verzinktes Trapezblech
- Materialstärke 0,70 mm
- Dachentwässerung innenliegend
- Regenrinnen und Fallrohre
- Dachlast 100 kg/m²
- Unterkonstruktion aus Stahlprofilen
- Wärmedämmung Mineralwolle 180 mm eingelegt in Rahmenkonstruktion
Menge: 160,000 m²

**1.3.20 Satteldach-Kaltdach**
Liefern und montieren eines Kaltdaches als Satteldach.
Leistungsumfang:
- verzinkte Profilbleche
- Unterlüftung
- Dachneigung ca. 3%
- Dachrinnen und Fallrohre
Menge: 160,000 m²

#### Titel 1.4 Bodenaufbau

**1.4.10 Bodenaufbau 300 kg/m²**
Liefern und montieren eines tragfähigen Bodenaufbaus.
Leistungsumfang:
- Profilstahlträger
- verzinkter Blindboden
- Bodenplatte 22 mm
- Dampfsperre PE-Folie
- Verkehrslast 300 kg/m²
Menge: 160,000 m²

**1.4.20 Wärmedämmung Boden**
Mineralwolle WLG 035, Dicke 140 mm.
U-Wert max. 0,24 W/m²K.
Menge: 160,000 m²

#### Titel 1.5 Außenwände und Fassaden

**1.5.10 Außenwandkonstruktion**
Außenwandaufbau mit Wärmedämmung 140 mm.
Leistungsumfang:
- Mineralwolle WLG 035
- Brandschutzklasse A
- U-Wert max. 0,24 W/m²K
- Vorbereitung für Innenbekleidung
Menge: 210,000 m²

**1.5.20 Lamellenfassade**
Liefern und montieren einer hinterlüfteten Lamellenfassade.
Leistungsumfang:
- verzinkte Stahlblechlamellen
- lackiert nach RAL
- Korrosionsschutz C3
- diffusionsoffene Unterspannbahn
- sichtbarer Grundrahmen
Menge: 210,000 m²

**1.5.30 Bodensockel Lochblech**
Liefern und montieren eines Bodensockels aus Lochblech.
Höhe 200 mm.
Menge: 54,000 m

#### Titel 1.6 Innenwände und Decken

**1.6.10 Trennwandkonstruktionen**
Nichttragende Innenwände mit Mineralwolldämmung.
Leistungsumfang:
- Metallständerwerk
- Dämmung 80 mm
- Gipskartonbeplankung
- Brandschutzklasse F30
Menge: 180,000 m²

**1.6.20 Deckenbekleidung F30**
Feuerschutzdecken aus Gipskarton.
2 x 12,5 mm Gipskartonplatten.
Menge: 160,000 m²

**1.6.30 Abgehängte Rasterdecke**
Mineralfaser-Rasterdecke.
Fabrikat AMF Thermatex Star oder gleichwertig.
Hersteller / Typ / Struktur : '..................................................' vom Bieter einzutragen
Das genannte Fabrikat wurde ausschließlich als Richtfabrikat zur eindeutigen Beschreibung des geforderten technischen,
funktionalen und qualitativen Standards angegeben.

Die Richtfabrikate dienen daher als technische Referenz und Kalkulationsgrundlage, nicht als Herstellerfestlegung.
Gleichwertige Fabrikate sind ausdrücklich zugelassen; deren Gleichwertigkeit ist anhand der erforderlichen Prüf-, Zulassungs- und Produktnachweise zu belegen.
Menge: 160,000 m²

**1.6.40 Malerarbeiten**
Weißer Dispersionsanstrich.
Menge: 500,000 m²

#### Titel 1.7 Bodenbeläge

**1.7.10 Linoleumbelag**
Liefern und verlegen von Linoleum.
Fabrikat Tarkett Veneto XF oder gleichwertig.
Leistungsumfang:
- Dicke 2 mm
- vollflächig verklebt
- verschweißte Nähte
- Sockelleisten
- Brandklasse B1

Hersteller / Typ / Struktur : '..................................................' vom Bieter einzutragen

Das genannte Fabrikat wurde ausschließlich als Richtfabrikat zur eindeutigen Beschreibung des geforderten technischen,
funktionalen und qualitativen Standards angegeben.

Die Richtfabrikate dienen daher als technische Referenz und Kalkulationsgrundlage, nicht als Herstellerfestlegung.
Gleichwertige Fabrikate sind ausdrücklich zugelassen; deren Gleichwertigkeit ist anhand der erforderlichen Prüf-, Zulassungs- und Produktnachweise zu belegen.
Menge: 160,000 m²

#### Titel 1.8 Türen

**1.8.10 Außentüren 1-flügelig**
Wärmegedämmte Aluminiumtüren.
Schüco AWS/ADS 70 oder gleichwertig.
Lichte Durchgangsbreite mind. 1000 mm.
Hersteller / Typ: '..................................................' vom Bieter einzutragen
Das genannte Fabrikat wurde ausschließlich als Richtfabrikat zur eindeutigen Beschreibung des geforderten technischen,
funktionalen und qualitativen Standards angegeben.

Die Richtfabrikate dienen daher als technische Referenz und Kalkulationsgrundlage, nicht als Herstellerfestlegung.
Gleichwertige Fabrikate sind ausdrücklich zugelassen; deren Gleichwertigkeit ist anhand der erforderlichen Prüf-, Zulassungs- und Produktnachweise zu belegen.
Menge: 3,000 St

**1.8.20 Außentüren 2-flügelig**
Wie Position 01.08.0010 jedoch zweiflügelig.
Menge: 2,000 St

**1.8.30 Elektrische Türöffner**
Elektrische Türöffner für Standflügel.
Hersteller / Typ: '..................................................' vom Bieter einzutragen
Menge: 2,000 St

**1.8.40 Motorschlösser**
FUHR Autotronic oder gleichwertig.

Hersteller / Typ: '..................................................' vom Bieter einzutragen

Das genannte Fabrikat wurde ausschließlich als Richtfabrikat zur eindeutigen Beschreibung des geforderten technischen,
funktionalen und qualitativen Standards angegeben.

Die Richtfabrikate dienen daher als technische Referenz und Kalkulationsgrundlage, nicht als Herstellerfestlegung.
Gleichwertige Fabrikate sind ausdrücklich zugelassen; deren Gleichwertigkeit ist anhand der erforderlichen Prüf-, Zulassungs- und Produktnachweise zu belegen.
Menge: 2,000 St

**1.8.50 Panikbeschläge**
Panikstangen nach EN 1125.
Hersteller / Typ: '..................................................' vom Bieter einzutragen
Menge: 5,000 St

**1.8.60 Fingerklemmschutz**
Fingerklemmschutzprofile innen und außen
Fabrikat Athmer oder gleichwertig.
Hersteller / Typ: '..................................................' vom Bieter einzutragen
Das genannte Fabrikat wurde ausschließlich als Richtfabrikat zur eindeutigen Beschreibung des geforderten technischen,
funktionalen und qualitativen Standards angegeben.

Die Richtfabrikate dienen daher als technische Referenz und Kalkulationsgrundlage, nicht als Herstellerfestlegung.
Gleichwertige Fabrikate sind ausdrücklich zugelassen; deren Gleichwertigkeit ist anhand der erforderlichen Prüf-, Zulassungs- und Produktnachweise zu belegen.
Menge: 13,000 St

**1.8.70 Innentüre 735 x 2110 mm**
Innentüre 735 x 2110 mm mit Vollspanmittellage
Menge: 1,000 St

**1.8.80 Innentüren 985 x 2110 mm**
Innentüren 985 x 2110 mm mit Vollspanmittellage
Menge: 7,000 St

#### Titel 1.9 Fenster

**1.9.10 Kunststofffenster 600 x 600 mm**
Kunststofffenster mit Milchglas.
Menge: 2,000 St

**1.9.20 Kunststofffenster 1800 x 1200 mm**
Kunststofffenster mit Rollläden.
Menge: 8,000 St

**1.9.30 Fensterfolierung außen**
Farbfolierung außen nach RAL.
Hersteller / Typ: '..................................................' vom Bieter einzutragen
Menge: 10,000 St

**1.9.40 Aluminiumfensterbänke**
Fensterbänke Aluminium.
Menge: 16,000 lfm

**1.9.50 Abschließbare Fenstergriffe**
Fenstergriffe abschließbar.
Menge: 18,000 St

#### Titel 1.10 Elektroinstallation

**1.10.10 Zentrale Elektroinstallation**
*** Pauschalposition
Ausführung nach DIN VDE 0100.
Leistungsumfang:
- Hauptverteilung
- Unterverteilungen
- Kabelkanäle
- Schutzmaßnahmen
- Leitungsführung
- Schalter und Steckdosen
- FI-Schutzschalter
- Überspannungsschutz
Menge: 1,000 psch

**1.10.20 LED-Panelleuchten**
LED-Panels 625 x 625 mm.
UGR < 19.
Lichtfarbe 4000K
Menge: 32,000 St

**1.10.30 Außenleuchten**
LED-Außenleuchten mit PIR-Sensor und Notstromfunktion.
Menge: 5,000 St

**1.10.40 Sicherheitsbeleuchtung**
Sicherheitsleuchten mit Akku.
Menge: 5,000 St

**1.10.50 Steckdosen**
230V Steckdosen mit Kindersicherung.
Menge: 20,000 St

**1.10.60 Präsenzmelder**
Präsenzmelder gemäß raumbezogener Ausstattung und Elektroplanung
Menge: 3,000 St

**1.10.70 Herdanschlüsse**
Herdanschlussdosen.
Menge: 2,000 St

#### Titel 1.11 Heizung / Klima

**1.11.10 Split-Klimaanlagen**
*** Pauschalposition
Liefern und montieren von Split-Klimageräten.
Fabrikat Panasonic Etherea oder gleichwertig.
Leistungsumfang:
- Heiz- und Kühlfunktion
- Luft-Luft-Wärmepumpe
- Energieklasse A+++
- Kältemittel R32
- Luftreinigungssystem

Inklusive:
- aller nach Heizlastberechnung erforderlichen Innen- und Außengeräte in vollständig installierter fertiger Arbeit.
- vollständige Kältemittel- und Kondensatleitungen in vollständig installierter fertiger Arbeit.
- Wand-/Dachdurchführungen
- Elektroanschlüsse
- Konsolen / Fundamente Außengerät
- Schwingungsentkopplung
- Regelungen
- Inbetriebnahme
- Heizlastberechnung nach DIN EN 12831
- Nachweis der geforderten Raumtemperaturen bei Normaußentemperatur

Hersteller / Typ: '..................................................' vom Bieter einzutragen
Das genannte Fabrikat wurde ausschließlich als Richtfabrikat zur eindeutigen Beschreibung des geforderten technischen,
funktionalen und qualitativen Standards angegeben.

Die Richtfabrikate dienen daher als technische Referenz und Kalkulationsgrundlage, nicht als Herstellerfestlegung.
Gleichwertige Fabrikate sind ausdrücklich zugelassen; deren Gleichwertigkeit ist anhand der erforderlichen Prüf-, Zulassungs- und Produktnachweise zu belegen.
Menge: 1,000 psch

#### Titel 1.12 Sanitärinstallation

**1.12.10 WC-Anlagen Erwachsene**
Wandhängende WC-Anlagen
Hersteller / Typ: '..................................................' vom Bieter einzutragen
Menge: 1,000 St

**1.12.20 WC-Anlagen Kinder**
Kinder-WC-Anlagen.
Hersteller / Typ: '..................................................' vom Bieter einzutragen
Menge: 3,000 St

**1.12.30 Handwaschbecken Erwachsene**
Porzellan-Handwaschbecken.
Hersteller / Typ: '..................................................' vom Bieter einzutragen
Menge: 1,000 St

**1.12.40 Handwaschbecken Kinder**
Kinderwaschbecken mit Temperaturbegrenzer.
Hersteller / Typ: '..................................................' vom Bieter einzutragen
Menge: 2,000 St

**1.12.50 Installationswände**
Installationswände H = 1,30 m.
Menge: 11,000 lfm

**1.12.60 WC-Kabinen Kinder**
Schäfer VK13 oder gleichwertig.
Hersteller / Typ: '..................................................' vom Bieter einzutragen
Das genannte Fabrikat wurde ausschließlich als Richtfabrikat zur eindeutigen Beschreibung des geforderten technischen,
funktionalen und qualitativen Standards angegeben.

Die Richtfabrikate dienen daher als technische Referenz und Kalkulationsgrundlage, nicht als Herstellerfestlegung.
Gleichwertige Fabrikate sind ausdrücklich zugelassen; deren Gleichwertigkeit ist anhand der erforderlichen Prüf-, Zulassungs- und Produktnachweise zu belegen.
Menge: 3,000 St

**1.12.70 Edelstahl-Ausgussbecken**
Edelstahl-Ausgussbecken
Hersteller / Typ: '..................................................' vom Bieter einzutragen
Menge: 1,000 St

**1.12.80 Trinkwasser-Ringleitung**
Trinkwasserleitungen mit Ringleitung.
Menge: 26,000 lfm

**1.12.90 Hygienespülung**
Geberit Hygienespülung oder gleichwertig
Hersteller / Typ: '..................................................' vom Bieter einzutragen
Das genannte Fabrikat wurde ausschließlich als Richtfabrikat zur eindeutigen Beschreibung des geforderten technischen,
funktionalen und qualitativen Standards angegeben.

Die Richtfabrikate dienen daher als technische Referenz und Kalkulationsgrundlage, nicht als Herstellerfestlegung.
Gleichwertige Fabrikate sind ausdrücklich zugelassen; deren Gleichwertigkeit ist anhand der erforderlichen Prüf-, Zulassungs- und Produktnachweise zu belegen.
Menge: 1,000 St

**1.12.100 Lüftungsventilatoren**
dezentrales Lüftungssystem mit Wärmerückgewinnung
Hersteller / Typ: '..................................................' vom Bieter einzutragen
Menge: 2,000 St

**1.12.110 Systemtrenner**
Systemtrenner Rohrtrenner DIN DVGW- geprüft Kategorie 4 Trinkwasser und Lebensmittelzugelassen

Hersteller / Typ: '..................................................' vom Bieter einzutragen
Menge: 1,000 St

#### Titel 1.13 Warmwasserbereitung

**1.13.10 Untertischgerät**
5 Liter Untertischgerät
Hersteller / Typ: '..................................................' vom Bieter einzutragen
Menge: 1,000 St

**1.13.20 Durchlauferhitzer**
Elektronische Durchlauferhitzer.
Stiebel Eltron DEM 7 oder gleichwertig.
Hersteller / Typ: '..................................................' vom Bieter einzutragen
Das genannte Fabrikat wurde ausschließlich als Richtfabrikat zur eindeutigen Beschreibung des geforderten technischen,
funktionalen und qualitativen Standards angegeben.

Die Richtfabrikate dienen daher als technische Referenz und Kalkulationsgrundlage, nicht als Herstellerfestlegung.
Gleichwertige Fabrikate sind ausdrücklich zugelassen; deren Gleichwertigkeit ist anhand der erforderlichen Prüf-, Zulassungs- und Produktnachweise zu belegen.
Menge: 2,000 St

**1.13.30 Übertischgerät**
Übertischgerät 5l

Hersteller / Typ: '..................................................' vom Bieter einzutragen
Menge: 1,000 St

#### Titel 1.14 Küchenanschlüsse

**1.14.10 Küchenanschlüsse**
Be- und Entwässerungsanschlüsse.
Menge: 2,000 St

#### Titel 1.15 Technische Unterlagen

**1.15.10 Prüffähige Statik**
Erstellung und Lieferung der prüffähigen statischen Berechnung
Menge: 1,000 St

**1.15.20 Revisionsunterlagen**
*** Pauschalposition
Übergabe vollständiger Revisionsunterlagen.
Leistungsumfang:
- Revisionspläne
- Prüfprotokolle
- Bedienungsanleitungen
- Wartungsunterlagen
- CE-Nachweise
- Fachunternehmererklärungen
Menge: 1,000 psch

**1.15.30 Bauantragsunterlagen**
*** Pauschalposition
Erstellung und Lieferung aller notwendigen Unterlagen (z.B. Pläne, Schnitte, Baubeschreibungen, etc.) zur erstellung eines Bauantrages.
Menge: 1,000 psch

#### Titel 1.16 Fundamente

**1.16.10 Fundamente**
1,00 x 1,00m Fundamentplatten Fabrikat Stelcon, oder gleichwertig, als Punktfundamentierung.
einschließlich Lieferung, Abladen, Versetzen, höhen- und fluchtgerechtem Ausrichten, erforderlichen Ausgleichs- und Unterlegmaterialien sowie Herstellung sämtlicher gemäß Statik erforderlicher Auflagerpunkte.

Hersteller / Typ: '..................................................' vom Bieter einzutragen
Das genannte Fabrikat wurde ausschließlich als Richtfabrikat zur eindeutigen Beschreibung des geforderten technischen,
funktionalen und qualitativen Standards angegeben.

Die Richtfabrikate dienen daher als technische Referenz und Kalkulationsgrundlage, nicht als Herstellerfestlegung.
Gleichwertige Fabrikate sind ausdrücklich zugelassen; deren Gleichwertigkeit ist anhand der erforderlichen Prüf-, Zulassungs- und Produktnachweise zu belegen.
Menge: 50,000 St
